# HEGLER PLASTIK GMBH - Heglerstraße 8 - D-97714 Oerlenbach GaebWriter V
Leistungsbeschreibung (GAEB 90, DA81)
Projektbezeichnung: HEGLER PLASTIK GMBH - Heglerstraße 8 - D-97714 Oerlenbach  GaebWriter V
Währung: EUR

## Tel. +49 (0) 9725 66-0 Fax +49 (0) 97
Datum: 20.12.05

### 1 Sickerrohre aus PVC-U SIROWELL - nach DIN 4262-1

*Hinweis*
Die folgenden Ausschreibungspositionen sind
entsprechend den baulichen Anforderungen mit weiteren
Leistungsbeschreibungen zu ergänzen
(z. B. Grabenbau, Wasserhaltung, Verbauanlagen usw.)

Der vorgeschlagene Eingabeparameter (z. B. Nennweite)
ist am Platzhalter in den Positionstext einzugeben.
Die Auswahlparameter sind zu löschen.
Sonderteile auf Anfrage.

HEGLER PLASTIK GMBH
Tel.: 09725/66-0
Fax:  09725/66-115
E-mail: vertrieb@hegler.de
Internet: www.hegler.de

**1.01 Teilsickerrohr-LP aus PVC**
Teilsickerrohrleitung-LP aus PVC-U als tunnelförmiges
Wellrohr mit glatter Fließsohle, Typ C1
entsprechend DIN 4262-1, gütegesichert
und fremdüberwacht, in Rohrlängen von 6 m mit
angeformter/aufgesteckter Verbindungsmuffe
liefern und in Bettungs- und Filtermaterial
außerhalb von Verkehrslasten einbauen. Das Rohr ist
seitlich bis zum Beginn der Einlaufschlitze direkt
in feinkörnigen Boden einzubetten.
Die Oberfläche des Bettungsmaterials ist mit einer
zum Rohr hinweisenden Neigung auszubilden und zu
glätten. Der darüber hinausgehende Leitungsgraben ist
mit Filter- und Frostschutzmaterial zu verfüllen.
Nennweite: DN .....

System: SIROWELL - HEGLER PLASTIK GMBH
oder gleichwertig

Auswahl-Nennweiten:
DN 100
DN 160
DN 200
DN 250
Einheit: m

**1.02 Mehrzweckrohr-MP aus PVC-U**
Mehrzweckrohrleitung-MP aus PVC-U als tunnelförmiges
Wellrohr mit glatter Fließsohle, Typ C1
entsprechend DIN 4262-1, gütegesichert
und fremdüberwacht, in Rohrlängen von 6 m mit
angeformter/aufgesteckter Verbindungsmuffe
liefern und in Bettungs- und Filtermaterial
außerhalb von Verkehrslasten einbauen. Das Rohr ist
seitlich bis zum Beginn der Einlaufschlitze direkt
in feinkörnigen Boden einzubetten.
Die Oberfläche des Bettungsmaterials ist mit einer
zum Rohr hinweisenden Neigung auszubilden und zu
glätten. Der darüber hinausgehende Leitungsgraben ist
mit Filter- und Frostschutzmaterial zu verfüllen.
Nennweite: DN .....

System: SIROWELL - HEGLER PLASTIK GMBH
oder gleichwertig

Auswahl-Nennweiten:
DN 200
DN 250
DN 300
Einheit: m

**1.03 Verbindungsmuffe**
Verbindungsmuffe liefern und einbauen.
Nennweite: DN .....

System: SIROWELL - HEGLER PLASTIK GMBH
oder gleichwertig

Auswahl-Nennweiten:
DN 100
DN 160
DN 200
DN 250
DN 300
Einheit: St

**1.04 Schachtanschluss**
Schachtanschluss für Betonschacht liefern und einbauen.
Nennweite: DN .....

System: SIROWELL - HEGLER PLASTIK GMBH
oder gleichwertig

Auswahl-Nennweiten:
DN 100
DN 160
DN 200
DN 250
DN 300
Einheit: St

**1.05 Endverschluss**
Endverschluss als provisorischen Baustellenverschluss
liefern und einbauen.
Nennweite: DN .....

System: SIROWELL - HEGLER PLASTIK GMBH
oder gleichwertig

Auswahl-Nennweiten:
DN 100
DN 160
DN 200
DN 250
DN 300
Einheit: St

**1.06 Reduzierstück**
Reduzierstück liefern und einbauen.
Nennweite: DN ...../DN .....

System: SIROWELL - HEGLER PLASTIK GMBH
oder gleichwertig

Auswahl-Nennweiten:
DN 160/DN 100
DN 200/DN 100
DN 200/DN 160
DN 250/DN 200
DN 300/DN 250
Einheit: St

**1.07 Übergangsstück auf KG-Spitzende**
Übergangsstück auf Spitzende KG-Rohr nach DIN EN 1401
liefern und einbauen.
Nennweite: DN .....

System: SIROWELL - HEGLER PLASTIK GMBH
oder gleichwertig

Auswahl-Nennweiten:
DN 100
DN 160
DN 200
DN 250
Einheit: St

**1.08 Übergangsstück in KG-Muffenende**
Übergangsstück in Muffenende KG-Rohr nach DIN EN 1401
liefern und einbauen.
Nennweite: DN .....

System: SIROWELL - HEGLER PLASTIK GMBH
oder gleichwertig

Auswahl-Nennweiten:
DN 100
DN 160
DN 200
DN 250
Einheit: St

**1.09 Auslaufstück**
Auslaufstück liefern und einbauen.
Nennweite: DN .....

System: SIROWELL - HEGLER PLASTIK GMBH
oder gleichwertig

Auswahl-Nennweiten:
DN 100
DN 160
DN 200
DN 200
DN 250
DN 300
Einheit: St

**1.10 Abzweig 90°**
Abzweig 90° liefern und einbauen.
Nennweite: DN .....

System: SIROWELL - HEGLER PLASTIK GMBH
oder gleichwertig

Auswahl-Nennweiten:
DN 100
DN 160
DN 200
DN 200
DN 250
DN 300
Einheit: St

**1.11 Bogen 45°**
Bogen 45° liefern und einbauen.
Nennweite: DN .....

System: SIROWELL - HEGLER PLASTIK GMBH
oder gleichwertig

Auswahl-Nennweiten:
DN 100
DN 160
DN 200
DN 200
DN 250
DN 300
Einheit: St

**1.12 Bogen 90°**
Bogen 90° liefern und einbauen.
Nennweite: DN .....

System: SIROWELL - HEGLER PLASTIK GMBH
oder gleichwertig

Auswahl-Nennweiten:
DN 100
DN 160
DN 200
DN 200
DN 250
DN 300
Einheit: St
